# Rückbau Pumpwerke
Angebotsaufforderung (GAEB 90, DA83)
Währung: EUR
Auftraggeber: Energieversorgung Sylt GmbH Energieversorgung Sylt GmbH

## Zusätzlicher Text
VeranlassungDas Pumpwerk Alte Schule wurde im Jahr 2005 in Betrieb
genommen und befindet sich in der Gemeinde List/Sylt. Durch die
Umgestaltung der Abwasserentsorgung der Gemeinde List/Sylt wurde es im
Jahr 2021 außer Betrieb genommen. Es besteht aus den Bauteilen
Pumpenhaus, Pumpenkeller und Speicher/VorlagebehälterDas Pumpenhaus und
der Pumpenkeller werden weiter genutzt. Der Vorlagebehälter soll zum
Teil rückgebaut werden.Örtliche Lage, Bestand PW Alte Schule Lage und
Zuwegung Das Pumpwerk liegt im südlichen Bereich der Gemeinde List an
der K 121/Dünenstraße und kann auch über diese angefahren werden. Das
Gelände ist durch einen Zaun gesichert die Zufahrt ist für LKW bis 25 to
geeignet Eigentumsverhältnisse  Das Grundstück, auf dem sich der
Vorlagebehälter befindet, ist im Eigentum öffentlicher
Träger.GrundwassersituationIm Zuge der Arbeiten an den neuen
Abwasserleitungen im Bereich des Pumpwerks wurde ein Grundwasserstand
von ca. 1,20 bis 1,50 m unter OK Gelände angetroffen.  3.0 Vorhandene
Bausubstanz3.1 VorlagebehälterDer Vorlagebehälter ist eine
Stahlbetonkonstruktion mit einem Durchmesser von 12,00 m und einer
lichten Höhe von 3,35 m. Die Sohlplatte hat eine Stärke von ca. 40 cm
die Wände und Behälterdecke haben eine Stärke von ca. 22 cm. Die
Behälterdecke ist durch Unterzüge verstärkt.Die Behälterdecke ist mit
einer außenliegenden Bitumenschweißbahn geschützt und mit ca. 20-30 cm
Boden abgedeckt. Genauere Angaben können den beigefügten Unterlagen
entnommen werden.3.2 Rückbau Vorlagebehälter Das Pumpenhaus und der
Keller müssen erhalten bleiben. Der Vorlagebehälter wird aus diesem
Grund nur zu teil zurückgebaut. Der Rückbau hat so zu erfolgen das das
Pumpenhaus und der Keller in ihrer Bausubstanz nicht beschädigt werden.
Die zum Keller angrenzende Behälterdecke bleibt erhalten und ist im
Bereich des ersten Unterzuges mit einem Trennschnitt vom restlichen
Behälter zu trennen. Die Behälterwände werden in diesem Bereich bis
1,50m unter OK Deckenplatte rückgebaut. ( s. Anlage1) Nur die oberen
1,50 m des Vorlagebehälters werden zurückgebaut. Die Behältersohle wird
punktuell durchbrochen so das Grundwasser einströmen kann. Der
verbleibende Bauteil wird bis OK Gelände verfüllt. 3.3 BauschadstoffeDie
Untersuchung auf evtl. Schadstoffbelastungen hat einen unauffälligen
Befund ergeben(siehe beigefügtes Gebäude Schadstoffkataster).  3.4
EntsorgungsgebührenDie Entsorgungsgebühren sind in die Einheitspreise
einzukalkulieren und werden nicht gesondert vergütet. Die
Entsorgungsnachweise sind spätestens mit Vorlage der Schlussrechnung dem
AG vorzulegen.4.0 AllgemeinDer Anbieter wird darauf hingewiesen sich die
Örtlichkeit anzusehen.Mehrkosten auf Grund fehlender Ortskenntnisse
werden nicht vergütet.Ansprechpartner bei der EVS Herr Uwe Holzapfel
Tel.: 04651 925842 [Bild]  [Bild]

## Leistungsverzeichnis
Datum: 23.05.22

### Bereich 01 Leistungsbeschreibung

#### Titel 01.01 Rückbauarbeiten

**01.01.0010 Baustelle einrichten**
Baustelle einrichten und räumen
Benutzte Verkehrswege reinigen
Strom-, Wasseranschlüsse soweit erforderlich,
herstellen.
Menge: 1,000 psch

**01.01.0030 Bauzaun (Stahlgitter) aufstellen, vorhalten und entfernen**
Bauzaun nach Unterlagen des AG im Zugangsbereich des
Pumpengebäudes aufstellen.
Zaunhöhe = 2,00 m.
Zaun = Stahlgitter-Fertigteilelemente
Menge: 30,000 m

**01.01.0050 Oberboden aufnehmen und zwischenlagern**
Oberboden einschl. Vegetationsdecke abtragen und
seitlich lagern
Abtragstärke  bis 30 cm
Menge: 225,000 m2

**01.01.0060 Oberboden zwischengelagert, andecken**
Oberboden, auf Flächen des AG zwischengelagert,
aufnehmen, und  andecken.
Andeckung auf verfüllter Behälterfläche.
Dicke der Andeckung = 20-30cm.
Abgerechnet wird nach Auftragsfläche
Menge: 225,000 m2

**01.01.0080 Boden liefern und einbauen (verdichtungsfähig)**
Geeigneten Boden liefern, in die Behältergrube
profilgerecht einbauen und verdichten
Material = verdichtungsfähiger Boden. Bodenklasse nach
LAGA bis z 1.1
Menge: 350,000 m3

**01.01.0090 Flüssigboden liefern und einbauen**
Zeitweise fließfähiges selbstverdichtendes
Verfüllmaterial (ZFSV) zur Verfüllung von Baugruben und
nach Herstellervorschrift einbauen.
Druckfestigkeit nach DIN 18136 > 0,3 bis 0,8 N/mm², fz-
Wert > 0,150 bis £ 0,200 N/mm².
Lastverformungsmodul nach DIN 18134 Ev2 ³ 45 MN/m².
Einzukalkulieren sind alle erforderlichen Materialien
und Nebenleistungen.
Menge: 40,000 m3

**01.01.0100 Vorhandenen Behälterdecke anbohren**
Im Bereich der verbleibenden Behälterdecke mit
entsprechend Bohrgerät Öffnungen herstellen.
um evtl. Hohlräume mit Flüssigboden verfüllen zu
können..
Einschl. Herstellen der Bohrung, Bohrkern entfernen,
fachgerechter Entsorgung des Bohrgutes sowie aller
erforderlichen Nebenleistungen.
Menge: 4,000 St

**01.01.0110 Rückbau Schachtabdeckung**
Vorhandene Schachtabdeckung 1,0m x1,0m aus  Edelstahl
einschl. Rahmen ausbauen und entsorgen. Einschl.
anfallender Entsorgungsgebühren
Menge: 1,000 St

**01.01.0120 Rückbau Verteilerschrank**
Vorh. Verteilerschrank mit Sockelfundament abbrechen
und fachgerecht entsorgen.
einschl. anfallender Entsorgungsgebühren
Menge: 1,000 St

**01.01.0130 Trennschnitt in Stahlbeton**
Behälterdecke und Wände aus Stahlbeton geradlinig
schneiden.
Dicke der Stahlbetonbauteile bis 25cm.
Menge: 20,000 m

**01.01.0140 Aufnehmen der Bitumenschweißbahn**
Nach Abtrag des Oberbodens die vorh. Bitumenschweißbahn
von der Behälterdecke entfernen und fachgerecht
entsorgen. einschl. anfallender Entsorgungsgebühren.
Belastung siehe anliegende Schadstoffuntersuchung.
Menge: 120,000 m2

**01.01.0150 Abbruch Deckenplatte**
Abbruch der vorhandenen Stahlbetondeckenplatte im
Rahmen einer Teilabbruchmaßnahme inkl. laden und
fachgerechter Entsorgung des Abbruchmaterials.
einschl. anfallender Entsorgungsgebühren
Abbruch nach Wahl des AN unter Einhaltung der gültigen
Regelwerke.

Während der Abbrucharbeiten ist das Pumpengebäude zu
schützen.
Ggf. erforderliches. Material und Maßnahmen sind
einzukalkulieren.
Menge: 90,000 m2

**01.01.0160 Abbruch Behälterwandung**
Abbruch der vorhandenen Behälterwandung aus Stahlbeton
im
Rahmen einer Teilabbruchmaßnahme bis ca. 1,50 unter GOK
inkl. laden und
fachgerechter Entsorgung des Abbruchmaterials.
einschl. anfallender Entsorgungsgebühren
Abbruch nach Wahl des AN inkl. evtl. erforderlicher
Freilegung der Behälterwand.

Während der Abbrucharbeiten ist der Pumpengebäude zu
schützen.
Ggf. erforderliches. Material und Maßnahmen sind
einzukalkulieren.
Menge: 50,000 m2

**01.01.0170 Wanddruchbrüche**
Im verbleibenden unteren Teil des
Pumpengebäudes/Vorlagebehälter in der Bodenplatte
Durchbrüche 30cmx30 cm herstellen
Menge: 4,000 Stk

### Bereich 02 Stundenlohnarbeiten

#### Titel 02.01 Stundenlohnarbeiten

**02.01.0010 Facharbeiter**
Gestellung eines Facharbeiter in Abstimmung mit dem AG
Menge: 5,000 h

**02.01.0020 Radlader 70 KW**
Gestellung eines Radladers 70 KW einschl. Bedienung in
Abstimmung mit dem AG
Menge: 5,000 h

**02.01.0030 Kettenbagger 25.0 to**
Gestellung einer Kettenbagger 25,0 to einschl.
Bedienung in Abstimmung mit dem AG
Menge: 5,000 h

**02.01.0040 LKW 20,0 to**
Gestellung eines LKW 4 Achser  20,0 to einschl.
Bedienung in Abstimmung mit dem AG
Menge: 5,000 h

**02.01.0050 Saug- Spülfahrzeug**
Abpumpen von kommunalem Abwasser aus dem bestehenden
Speicherbehälter mittels Spülwagen.
Es ist mit Erschwernissen durch Ablagerungen und Zöpfe
zu rechnen.
Menge: 5,000 h

USt %: 19,00
